# Musterausschreibungstexte FGDA
Leistungsbeschreibung (GAEB DA XML 3.2, DA81)
Projekt: D0000
Währung: EUR
Vergabeart: Beschränkte Ausschreibung
Erstellt mit: GXML Toolbox V3.3 R20200224, ORCA AVA 23.2.1 - Professional Edition 23.02.01, 29.09.2021

## Abkürzungsverzeichnis:
Abkürzungsverzeichnis:

AG  Auftraggeber, hier: Bauherr
AN  Auftragnehmer, hier: ausführendes (Bau-) Unternehmen,
  welches die Abdichtungskomponenten ausführt
BQS  Bundeseinheitlicher Qualitätsstandard
DGGT  Deutsche Gesellschaft für Geotechnik e.V.
DIN  Deutsches Institut für Normung
EN  Europäische Norm (Europäisches Komitee für Normung CEN)
EP  Eigenprüfung (qualitätssichernde Stelle des ausführenden
Unternehmens)
EPr.  Einheitspreis
GDA  Arbeitskreis 6.1 - Geotechnik der Deponien der
  Deutschen Gesellschaft für Geotechnik e.V. (DGGT)
GTD  Geosynthetische Tondichtungsbahn
EUR  Euro
FP  Fremdprüfung (unabhängige und akkreditierte fremdprüfende Stelle)
FÜ  Fremdüberwachung, qualitätssichernde Stelle bei der Produktion
  von Abdichtungskomponenten bzw. -materialien
ISO  Internationale Organisation für Normung
KDB  Kunststoffdichtungsbahn
km  Kilometer
LAGA  Länderarbeitsgemeinschaft Abfall
QM  Qualitätsmanagement
QMP  Qualitätsmanagementplan
L-IS  Leiter der Inspektionsstelle
L-PL  Leiter des Prüflaboratoriums
vFP  verantwortlicher Fremdprüfer
FPVO  Fremdprüfer vor Ort
Stck  Stück
Std  Stunde
Mt  Monat
RuK  Erweichungspunkt Ring und Kugel

## 02 Fremdprüfung Mineralik Oberflächenabdich

### Bereich 1 Technische Bearbeitung

#### Abschnitt 1.01 Aufgaben vor Baubeginn

*Hinweis: Kalkulationsgrundlage:*
Im Regelfall ca. 1-2 Arbeitstage zum Nachweis.

**1.01.1 Prüfung des Qualitätsmanagementplan**
Prüfung des Qualitätsmanagementplan (QMP) möglichst vor
Veröffentlichung der Ausschreibung
Menge: 1,000 Std

*Hinweis: Kalkulationsgrundlage:*
Prüfung je Schicht und Einbaumaterial einer Eignungsprüfung inkl. schriftl. Bewertung
-> erfahrungsgemäß je Eignungsprüfung im Regelfall
ca. 2-8 Std. je Schicht und Einbaumaterial

**1.01.2 Prüfung Eignungsprüfung**
Prüfung der Ergebnisse der Eignungsprüfungen auf
Vollständigkeit und Bewertung der Eignung der für den
Einbau vorgesehenen Baustoffe.
Prüfung je Schicht und Einbaumaterial.
Menge: 1,000 Std

*Hinweis: Kalkulationsgrundlage:*
Prüfung je Standsicherheitsnachweis inkl. schriftllicher Bewertung
-> erfahrungsgemäß je Standsicherheitsnachweis 4-8 Std.

**1.01.3 Prüfung Standsicherheitsnachweis**
Prüfung der zum Nachweis der Standsicherheit
vorgelegten Ergebnisse der Laborversuche auf
Vollständigkeit und Plausibilität.
Menge: 1,000 Std

*Hinweis: Kalkulationsgrundlage:*
Prüfung je Prüfplan inkl. schriftllicher Bewertung
-> erfahrungsgemäß je Prüfplan 1-4 Std.

**1.01.4 Prüfung des Prüfplan AN**
Prüfung eines vom Auftragnehmer vorgeschlagenen
Prüfplans mit statistischen Prüfkriterien nach GDA E
5-8.
Menge: 1,000 Std

*Hinweis: Kalkulationsgrundlage:*
Je Probefeld, 3 Ortstermine (Einbautage), davon 2 Termine Halbtages und ein Termin Ganztag.

**1.01.5 Beleitung des Probefeldeinbaus vFP Halbtagessatz**
Begleitung des Probefeldbaus durch den verantwortlichen
Fremdprüfer.
Halbtagessatz vFP
Menge: 2,000 St

*Hinweis: Kalkulationsgrundlage:*
Je Probefeld, 3 Ortstermine (Einbautage), davon 2 Termine Halbtages und ein Termin Ganztag.

**1.01.6 Beleitung des Probefeldeinbaus vFP Tagessatz**
Begleitung des Probefeldbaus durch den verantwortlichen
Fremdprüfer.
Tagessatz vFP
Menge: 1,000 St

*Hinweis: Kalkulationsgrundlage:*
Je Probefeld erfahrungsgemäß 4 h.

**1.01.7 Prüfung Probefeld Eignungsprüfung**
Prüfung der Übereinstimmung der in den
Eignungsprüfungen untersuchten mineralischen Baustoffe
mit denen des Probefeldes
Menge: 1,000 Std

*Hinweis: Kalkulationsgrundlage:*
Je Freigabeempfehlung erfahrungsgemäß ein Arbeitstag.

**1.01.8 Freigabeempfehlung Einbauvorschlag**
Stellungnahme und Freigabeempfehlung des von der
Baufirma aus den Ergebnissen des Probefeldes
abgeleiteten Einbauvorschlages.
In 5-facher Ausfertigung.
Menge: 1,000 Std

#### Abschnitt 1.02 Aufgaben während der Bauphase

*Hinweis: Hinweis:*
Nur nach gesonderter Aufforderung durch den Bauherrn/ Bauleitung.

**1.02.1 Prüfung Eignungsprüfung**
Prüfung der Übereinstimmung der in den
Eignungsprüfungen untersuchten mineralischen Baustoffe
mit denen der Bauausführung (z. B. auch durch
Kontrollprüfungen im Rahmen der Materialanlieferung)
Menge: 1,000 Std

*Hinweis: Kalkulationsgrundlage:*
Je Arbeitstag erfahrungsgemäß 1 h durch FPvO.

**1.02.2 Dokumentation Beprobung**
Dokumentation der Beprobung durch Eintrag von
Ergebnissen in laufend aktualisierte Listen und
Markierung der Entnahmestellen in Lageplänen.
Menge: 1,000 Std

*Hinweis: Kalkulationsgrundlage:*
Je 2.000 m² und Schicht erfahrungsgemäß 0,5 h durch FPvO.

**1.02.3 Freigabeempfehlung**
Freigabeempfehlung auf der Basis der Ergebnisse der
Eigen- und Fremdprüfung je Einbauschicht und Baufeld bzw. Teilfläche.
Menge: 1,000 Std

*Hinweis: Kalkulationsgrundlage:*
Gesamtaufwand erfahrungsgemäß 2 Arbeitstage durch vFP.

**1.02.4 Fortschreibung QMP**
Fachtechnische Fortschreibung des
Qualitätsmanagementplan (QMP) je erforderlicher
Änderung bzw. Anpassung.
Menge: 1,000 Std

#### Abschnitt 1.03 Aufgaben nach Fertigstellung

*Hinweis: Hinweis:*
Nur nach gesonderter Aufforderung durch den Bauherrn/ Bauleitung.

**1.03.1 Mitwirkung bei Freigaben**
Mitwirken bei Freigaben fertig hergestellter FIächen in
Abstimmung mit dem AG und der zuständigen Behörde.
Abrechnung je Einbauschicht.
Menge: 1,000 Std

*Hinweis: Kalkulationsgrundlage:*
Gesamtaufwand erfahrungsgemäß 60 h vFP.

**1.03.2 Erstellung Schlussdokumentation**
Erarbeitung der Schlussdokumentation mit allen
Ergebnissen der Qualitätsüberwachung und deren
Beurteilung in einem abschließenden Bericht für die
Abnahme gemäß GDA E 5-1.
In 5-facher Ausfertigung.
Menge: 1,000 Std

#### Abschnitt 1.04 Zusätzliche Aufgaben

*Hinweis: Hinweis:*
Nur nach gesonderter Aufforderung durch den Bauherrn/ Bauleitung.

**1.04.1 Mitwirkung Aufstellung QMP**
Mitwirken bei der Aufstellung des
Qualitätsmanagementplan (QMP).
Menge: 1,000 Std

*Hinweis: Hinweis:*
Nur nach gesonderter Aufforderung durch den Bauherrn/ Bauleitung.

**1.04.2 Prüfung Ausführungsplanung**
Prüfung der Ausführungsplanung auf die Anforderungen
an das Qualitätsmanagement nach BQS und deren
Normen und Richtlinien unter Berücksichtigung der
Funktionalität des Abdichtungssystems.
Menge: 1,000 Std

*Hinweis: Hinweis:*
Nur nach gesonderter Aufforderung durch den Bauherrn/ Bauleitung.

**1.04.3 Stellungnahme zur Ausführung**
Fachtechnische Prüfungen und Stellungnahmen zu
Ausführungs- oder Verfahrensvorschlägen in Bezug auf
die Qualität, wie beispielsweise Beurteilung von
Änderungen des Bauablaufes im Hinblick auf die
Sicherstellung der Qualität, Beurteilung eventuell
erforderlicher Maßnahmen zum Qualitätserhalt
halbfertiger Bauleistungen. Einschließlich
fachtechnische Beurteilung des von der Baufirma
vorzulegenden Sanierungsvorschlages bei unzureichender
Qualität.
In 5-facher Ausfertigung.
Menge: 1,000 Std

### Bereich 2 Versuchsfeld

#### Abschnitt 2.01 Abfallprofilierung

**2.01.1 Statischer Plattendruckversuch**
Statischer Plattendruckversuch gemäß DIN 18134.
Geeignetes Gegengewicht durch Auftraggeber.
Plattendurchmesser 300 mm.
Beprobungsumfang gemäß QMP.
Menge: 1,000 St

**2.01.2 Dynamischer Plattendruckversuch**
*** Bedarfsposition ohne GB
Dynamischer Plattendruckversuch gemäß TP BF-StB, T.
8.3.
Beprobungsumfang gemäß QMP.
Menge: 1,000 St

#### Abschnitt 2.02 Trag- und Ausgleichsschicht

**2.02.1 Korngrößenverteilung Siebanalyse**
Ermittlung der Korngrößenverteilung gemäß
DIN EN ISO 17892-4
durch Siebanalyse nach nassem Abtrennen der
Feinanteile.
Regelbeprobungsumfang mindestens 4 Untersuchungen je
Lage und Bodenmaterial oder gemäß QMP.
Menge: 1,000 St

**2.02.2 Kornform**
Bestimmung der Kornform - Kornformkennzahl
(DIN EN 933-4).
Regelbeprobungsumfang mindestens eine Untersuchung je
Lage und Bodenmaterial oder gemäß QMP.
Menge: 1,000 St

**2.02.3 Wassergehaltsbestimmung**
Wassergehaltsbestimmung gemäß DIN EN ISO 17892-1.
Beprobungsumfang gemäß QMP.
Menge: 1,000 St

**2.02.4 Statischer Plattendruckversuch**
Statischer Plattendruckversuch gemäß DIN 18134.
Geeignetes Gegengewicht durch Auftraggeber.
Plattendurchmesser 300 mm.
Beprobungsumfang gemäß QMP.
Menge: 1,000 St

**2.02.5 Dynamischer Plattendruckversuch**
*** Bedarfsposition ohne GB
Dynamischer Plattendruckversuch gemäß TP BF-StB, T.
8.3.
Beprobungsumfang gemäß QMP.
Menge: 1,000 St

**2.02.6 Wasserdurchlässigkeit ZY-Versuch**
*** Bedarfsposition mit GB
Bestimmung der Wasserdurchlässigkeit gemäß
DIN EN ISO 17892-11.
Im Versuchszylinder mit Standrohren oder Druckerzeuger
für alle Bodenarten (ZY - Versuch). Ausführung nur bei
Gasdränschichten.
Beprobungsumfang gemäß QMP.
Menge: 1,000 St

**2.02.7 Bestimmung Gesamtcarbonatgehalt**
*** Bedarfsposition mit GB
Bestimmung des Gesamtcarbonatgehalts gem. GDA E 3-12.
Ausführung nur bei Gasdränschichten.
Beprobungsumfang gemäß QMP.
Menge: 1,000 St

**2.02.8 Trockendichte/ Verdichtungsgrad**
*** Bedarfsposition mit GB
Bestimmung der Trockendichte/ Verdichtungsgrad gemäß
DIN 18125 oder gemäß DIN EN ISO 17892-2.
Beprobungsumfang gemäß QMP.
Menge: 1,000 St

**2.02.9 Proctorversuch (100 mm Durchmesser)**
*** Bedarfsposition mit GB
Proctorversuch gemäß DIN 18127 mit Durchmesser des
Versuchszylinders 100 mm für zulässiges Größtkorn 20,0
mm.
Beprobungsumfang gemäß QMP.
Menge: 1,000 St

#### Abschnitt 2.03 Mineral. Schutz-/ Speicherschicht

**2.03.1 Korngrößenverteilung Siebanalyse**
Ermittlung der Korngrößenverteilung gemäß
DIN EN ISO 17892-4
durch Siebanalyse nach nassem Abtrennen der
Feinanteile.
Regelbeprobungsumfang mindestens eine Untersuchung je
Lage und Bodenmaterial oder gemäß QMP.
Menge: 1,000 St

**2.03.2 Kornform**
Bestimmung der Kornform - Kornformkennzahl
(DIN EN 933-4).
Regelbeprobungsumfang mindestens eine Untersuchung je
Lage und Bodenmaterial oder gemäß QMP.
Menge: 1,000 St

**2.03.3 Statischer Plattendruckversuch**
Statischer Plattendruckversuch gemäß DIN 18134.
Geeignetes Gegengewicht durch Auftraggeber.
Plattendurchmesser 300 mm.
Beprobungsumfang gemäß QMP.
Menge: 1,000 St

**2.03.4 Dynamischer Plattendruckversuch**
*** Bedarfsposition ohne GB
Dynamischer Plattendruckversuch gemäß TP BF-StB, T.
8.3.
Beprobungsumfang gemäß QMP.
Menge: 1,000 St

**2.03.5 Wasserdurchlässigkeit ZY-Versuch**
*** Bedarfsposition mit GB
Bestimmung der Wasserdurchlässigkeit gemäß
DIN EN ISO 17892-11.
Im Versuchszylinder mit Standrohren oder Druckerzeuger
für alle Bodenarten (ZY - Versuch). Ausführung nur bei
Gasdränschichten.
Beprobungsumfang gemäß QMP.
Menge: 1,000 St

**2.03.6 Bestimmung Gesamtcarbonatgehalt**
*** Bedarfsposition mit GB
Bestimmung des Gesamtcarbonatgehalts gem. GDA E 3-12.
Ausführung nur bei Gasdränschichten.
Beprobungsumfang gemäß QMP.
Menge: 1,000 St

**2.03.7 Trockendichte/ Verdichtungsgrad**
*** Bedarfsposition mit GB
Bestimmung der Trockendichte/ Verdichtungsgrad gemäß
DIN 18125 oder gemäß DIN EN ISO 17892-2.
Beprobungsumfang gemäß QMP.
Menge: 1,000 St

**2.03.8 Proctorversuch (100 mm Durchmesser)**
*** Bedarfsposition mit GB
Proctorversuch gemäß DIN 18127 mit Durchmesser des
Versuchszylinders 100 mm für zulässiges Größtkorn 20,0
mm.
Beprobungsumfang gemäß QMP.
Menge: 1,000 St

#### Abschnitt 2.04 Trisoplast

**2.04.1 Wassergehalt**
Wassergehaltsbestimmung gemäß DIN EN ISO 17892-1.
Dichtungsauflager Trisoplast.
Regelbeprobungsumfang mindestens 3 Untersuchungen oder
gemäß QMP.
Menge: 1,000 St

**2.04.2 Komb. Sieb- u.Sedimentationsanalyse**
Ermittlung der Korngrößenverteilung gemäß
DIN EN ISO 17892-4
durch kombinierte Sieb- und Sedimentationsanalyse.
Dichtungsauflager Trisoplast.
Regelbeprobungsumfang mindestens 3 Untersuchungen oder
gemäß QMP.
Menge: 1,000 St

**2.04.3 Glühverlust**
Bestimmung des Glühverlusts (organische Bestandteile)
gemäß DIN 18128.
Dichtungsauflager Trisoplast.
Regelbeprobungsumfang mindestens 3 Untersuchungen oder
gemäß QMP.
Menge: 1,000 St

**2.04.4 Statischer Plattendruckversuch**
Statischer Plattendruckversuch gemäß DIN 18134.
Geeignetes Gegengewicht durch Auftraggeber.
Plattendurchmesser 300 mm.
Dichtungsauflager Trisoplast.
Regelbeprobungsumfang mindestens 2 Untersuchungen oder
gemäß QMP.
Menge: 1,000 St

**2.04.5 Dynamischer Plattendruckversuch**
*** Bedarfsposition ohne GB
Dynamischer Plattendruckversuch gemäß TP BF-StB, T.
8.3.
Dichtungsauflager Trisoplast.
Regelbeprobungsumfang mindestens 2 Untersuchungen oder
gemäß QMP.
Menge: 1,000 St

**2.04.6 Suffosionssicherheit**
Suffosionssicherheit  nach DAVIDENKOFF (1976).
Dichtungsauflager Trisoplast.
Einzelnachweis erforderlich oder gemäß QMP.
Menge: 1,000 St

**2.04.7 Bentonit-Gehalt**
Bestimmung des Bentonit-Gehaltes gemäß Merkblatt
Qualitätsmanagement bei Abdichtungen aus TRISOPLAST,
Teil II, Anhang 2.1.
Trisoplast-Dichtung.
Regelbeprobungsumfang je 50 m2 oder gemäß QMP.
Menge: 1,000 St

**2.04.8 Wassergehalt**
Wassergehaltsbestimmung gemäß DIN EN ISO 17892-1.
Trisoplast-Dichtung.
Regelbeprobungsumfang je 50 m2 oder gemäß QMP.
Menge: 1,000 St

**2.04.9 Trockendichte/ Verdichtungsgrad**
Bestimmung der Trockendichte/ Verdichtungsgrad gemäß
DIN 18125-2.
Trisoplast-Dichtung.
Regelbeprobungsumfang je 50 m2 oder gemäß QMP.
Menge: 1,000 St

**2.04.10 Wasserdurchlässigkeit ZY-Versuch**
Bestimmung der Wasserdurchlässigkeit gemäß
DIN EN ISO 17892-11.
Im Versuchszylinder mit Standrohren oder Druckerzeuger
für alle Bodenarten (ZY - Versuch).
Trisoplast-Dichtung.
Regelbeprobungsumfang je 50 m2, jedoch mindestens 3
Prüfungen je Probefeld oder gemäß QMP.
Menge: 1,000 St

**2.04.11 Wasserdurchlässigkeit TX-Versuch**
*** Bedarfsposition ohne GB
Bestimmung der Wasserdurchlässigkeit gemäß
DIN EN ISO 17892-1.
In der Triaxialzelle (TX - Versuch).
Trisoplast-Dichtung.
Regelbeprobungsumfang je 50 m2, jedoch mindestens 3
Prüfungen je Probefeld oder gemäß QMP.
Menge: 1,000 St

#### Abschnitt 2.05 Mineralische Dichtung

**2.05.1 Trockendichte/ Verdichtungsgrad**
Bestimmung der Trockendichte/ Verdichtungsgrad gemäß
DIN 18125-2.
Regelbeprobungsumfang an mindestens 4 Stellen aus jeder
Schüttlage oder gemäß QMP.
Menge: 1,000 St

**2.05.2 Wasserdurchlässigkeit ZY-Versuch**
Bestimmung der Wasserdurchlässigkeit gemäß
DIN EN ISO 17892-11.
Im Versuchszylinder mit Standrohren oder Druckerzeuger
für alle Bodenarten (ZY - Versuch).
Regelbeprobungsumfang an mindestens 4 Stellen aus jeder
Schüttlage und jeweils eine Probe im Bereich der Fugen
zwischen den Schüttlagen oder gemäß QMP.
Menge: 1,000 St

**2.05.3 Wasserdurchlässigkeit TX-Versuch**
*** Bedarfsposition mit GB
Bestimmung der Wasserdurchlässigkeit gemäß
DIN EN ISO 17892-11.
In der Triaxialzelle (TX - Versuch).
Regelbeprobungsumfang an mindestens 4 Stellen aus jeder
Schüttlage und jeweils eine Probe im Bereich der Fugen
zwischen den Schüttlagen oder gemäß QMP.
Menge: 1,000 St

**2.05.4 Komb. Sieb- u.Sedimentationsanalyse**
Ermittlung der Korngrößenverteilung gemäß
DIN EN ISO 17892-4
durch kombinierte Sieb- und Sedimentationsanalyse.
Regelbeprobungsumfang mindestens eine Untersuchung je
Schüttlage oder gemäß QMP.
Menge: 1,000 St

**2.05.5 Korngrößenverteilung Sedimentation**
*** Bedarfsposition mit GB
Ermittlung der Korngrößenverteilung gemäß
DIN EN ISO 17892-4
durch Sedimentationsanalyse.
Regelbeprobungsumfang mindestens eine Untersuchung je
Schüttlage oder gemäß QMP.
Menge: 1,000 St

**2.05.6 Zustandsgrenzen**
Bestimmung der Zustandsgrenzen (Konsistenzgrenzen)
gemäß DIN EN ISO 17892-12 (Fließ- und Ausrollgrenze) und DIN 18122-2 (Schrumpfgrenze).
Regelbeprobungsumfang mindestens eine Untersuchung je
Schüttlage oder gemäß QMP.
Menge: 1,000 St

**2.05.7 Wasseraufnahmevermögen**
Bestimmung des Wasseraufnahmevermögens gemäß DIN
18132.
Regelbeprobungsumfang mindestens eine Untersuchung je
Schüttlage oder gemäß QMP.
Menge: 1,000 St

**2.05.8 Zusatz zur Homogenitätsprüfung**
Zusätzliche Prüfungen zur Homogenitätsprüfung:
Wassergehaltsbestimmung gemäß DIN EN ISO 17892-1 und Bestimmung des Wasseraufnahmevermögens gemäß
DIN 18132.
Regelbeprobungsumfang je Schüttlage mindestens 5
Stichproben gemäß GDA E 3-5 oder gemäß QMP.
Menge: 1,000 St

**2.05.9 Carbonatgehalt**
Bestimmung des Carbonatgehalts gem. DIN 18129.
Beprobungsumfang gemäß QMP.
Menge: 1,000 St

**2.05.10 Glühverlust**
Bestimmung des Glühverlusts (organische Bestandteile)
gemäß DIN 18128.
Beprobungsumfang gemäß QMP.
Menge: 1,000 St

#### Abschnitt 2.06 Deponieasphaltdichtung

**2.06.1 Kontrolle Anlieferung Mischgutes auf Baustelle**
Lieferscheinkontrolle, visuell, alle erforderlichen Angaben,
je Lieferung
Entladetemperatur, direkte Messung mit Einstechthermometer, je Lieferung
Beschaffenheit des Asphaltmischgutes, visuell, je Lieferung
Menge: 1,000 St

**2.06.2 Bindemittelgehalt**
Bindemittelgehalt TP Asphalt-StB Teil 1 Regelbeprobungsumfang mindestens drei Untersuchungen je Lage oder gem. QMP
Menge: 1,000 St

**2.06.3 Korngrößenverteilung**
Korngrößenverteilung TP Asphalt-StB Teil 1 Regelbeprobungsumfang mindestens drei Untersuchungen je Lage oder gem. QMP
Menge: 1,000 St

**2.06.4 Erweichungspunkt RuK**
Erweichungspunkt RuK am rückgewonnen Bindemittel gem. TP Asphalt-StB Teil 3 DIN EN 1427 Regelbeprobungsumfang mindestens drei Untersuchungen je Lage oder gem. QMP
Menge: 1,000 St

**2.06.5 Rohdichte Asphaltmischgut**
Rohdichte Asphaltmischgut gem. TP Asphalt-StB, Teil 5  Regelbeprobungsumfang mindestens drei Untersuchungen je Lage oder gem. QMP
Menge: 1,000 St

**2.06.6 Marshall-Probekörper**
Marshall-Probekörper 2x20 Schläge in Anlehnung an TP Asphalt-StB, Teil 30 Regelbeprobungsumfang mindestens drei Untersuchungen je Lage oder gem. QMP
Menge: 1,000 St

**2.06.7 Raumdichte**
Raumdichte am Marshall-Probekörper gem. TP Asphalt-StB, Teil 6  Regelbeprobungsumfang mindestens drei Untersuchungen je Lage oder gem. QMP
Menge: 1,000 St

**2.06.8 Hohlraumgehalt**
Hohlraumgehalt Raumdichte am Marshall-Probekörper TP Asphalt-StB, Teil 8  Regelbeprobungsumfang mindestens drei Untersuchungen je Lage oder gem. QMP
Menge: 1,000 St

**2.06.9 Fiktiver Hohlraumgehalt**
Fiktiver Hohlraumgehalt im Mineralgemisch HM, bit gem. TP Asphalt-StB, Teil 8  Regelbeprobungsumfang mindestens drei Untersuchungen je Lage oder gem. QMP
Menge: 1,000 St

**2.06.10 Bindemittelvolumen**
Bindemittelvolumen HB gem. TP Asphalt-StB, Teil 8 Regelbeprobungsumfang mindestens drei Untersuchungen je Lage oder gem. QMP
Menge: 1,000 St

**2.06.11 Hohlraumausfüllungsgrad**
Hohlraumausfüllungsgrad HA gem. TP Asphalt-StB, Teil 8  Regelbeprobungsumfang mindestens drei Untersuchungen je Lage oder gem. QMP
Menge: 1,000 St

**2.06.12 Einbaukontrolle Unterlage**
Untersuchungen beim Einbau
Laufende Prüfung/visuelle Kontrolle und Dokumentation der Beschaffenheit, Festigkeit, Ebenheit sowie Temperatur der Unterlage mit dem 4 m Richtscheit und Thermometer
Menge: 1,000 St

**2.06.13 Einbaukontrolle Bitumenanstrichs**
Untersuchungen beim Einbau
Laufende Prüfung/visuelle Kontrolle und Dokumentation der Güte der Nahtflanke, Nahtgeometrie, Sauberkeit, Vollflächigkeit des aufgebrachten Bitumenanstrichs gem. Nr. 4.2.1 Abs. 2 Ziff. 4 der Güterichtlinie vor dem Weiterbau, jede Naht
Menge: 1,000 St

**2.06.14 Einbaukontrolle Asphaltmischguttemperatur**
Untersuchungen beim Einbau
Laufende Prüfung/Kontrolle und Dokumentation der Asphaltmischguttemperatur im Fertiger vor der Bohle
Menge: 1,000 St

**2.06.15 Einbaukontrolle Schichtdicke**
Untersuchungen beim Einbau
Laufende Prüfung/Kontrolle und Dokumentation der Einbaudicke gemäß Anforderung Güterichtlinie bzw. QMP durch direkte Messung am Rand mit dem Metermaß
Menge: 1,000 St

**2.06.16 Einbaukontrolle Geräteeinsatz**
Untersuchungen beim Einbau
Laufende visuelle Prüfung/Kontrolle und Dokumentation der eingesetzten Geräte
Menge: 1,000 St

**2.06.17 Einbaukontrolle m. Nahtherstellung**
Untersuchungen beim Einbau
Laufende visuelle Prüfung/Kontrolle und Dokumentation des Einbaus inkl. der Nahtnachbehandlung
Menge: 1,000 St

**2.06.18 Prüfung Schichtdicken**
Untersuchungen an Ausbaustücken / Bohrkernen
Prüfung/Kontrolle und Dokumentation der Schichtdicken gem. TP Asphalt-StB, Teil 29 mindestens 3 Untersuchungen je Lage oder gem. QMP
Menge: 1,000 St

**2.06.19 Prüfung Ausbaustücke/ Bohrkerne**
Untersuchungen an Ausbaustücken / Bohrkernen
Prüfung/ visuelle Kontrolle und Dokumentation der Ausbaustücke/ Bohrkerne Æ = 150 mm auf den Schichten- und Lagenverbund mindestens 3 Untersuchungen je Lage oder gem. QMP
Menge: 1,000 St

**2.06.20 Prüfung Hohlraumgehalt**
Untersuchungen an Ausbaustücken / Bohrkernen
Prüfung/ Kontrolle und Dokumentation des Hohlraumgehaltes gem. TP Asphalt-StB, Teil 6 u.8 mindestens 3 Untersuchungen je Lage oder gem. QMP
Menge: 1,000 St

**2.06.21 Zerstörungsfreie Prüfung Nähte**
Zerstörungsfreie Untersuchungen an der fertigen Schicht
Prüfung/Kontrolle und Dokumentation der Homogenität und Dichtigkeit der Nähte mittels Vakuumglocke mindestens 3 Untersuchungen je Lage oder gem. QMP
Menge: 1,000 St

**2.06.22 Zerstörungsfreie Prüfung Hohlraumgehalt m. Sonde**
Zerstörungsfreie Untersuchungen an der fertigen Schicht
Prüfung/Kontrolle und Dokumentation des Hohlraumgehaltes mittels Isotopensonden-/PDM-Sondenmessung mindestens 3 Untersuchungen der EP je Lage oder gem. QMP und Bewertung der Messwerte durch die FP
Menge: 1,000 St

**2.06.23 Zerstörungsfreie Schichtdickenmessung**
Zerstörungsfreie Untersuchungen an der fertigen Schicht
Prüfung/Kontrolle und Dokumentation der Schichtdicke nach dem Wirbelstromverfahren bzw. mit Georadar mindestens 3 Untersuchungen je Lage  (gemeinsame Messung mit der EP)
Menge: 1,000 St

**2.06.24 Ebenheitsmessung**
Zerstörungsfreie Untersuchungen an der fertigen Schicht
Prüfung/Kontrolle und Dokumentation der Ebenheit in alle Richtungen mit dem 4 m Richtscheit mindestens 3 Untersuchungen je Lage oder gem. QMP
Menge: 1,000 St

#### Abschnitt 2.07 Mineralische Entwässerungsschicht

**2.07.1 Korngrößenverteilung Siebanalyse**
Ermittlung der Korngrößenverteilung gemäß
DIN EN ISO 17892-4
durch Siebanalyse nach nassem Abtrennen der
Feinanteile. Regelbeprobungsumfang mindestens 4
Untersuchungen je Lage und Bodenmaterial oder gemäß QMP.
Menge: 1,000 St

**2.07.2 Kornform**
Bestimmung der Kornform - Kornformkennzahl
(DIN EN 933-4).
Regelbeprobungsumfang mindestens eine Untersuchung je
Lage und Bodenmaterial oder gemäß QMP.
Menge: 1,000 St

**2.07.3 Bestimmung Gesamtcarbonatgehalt**
*** Bedarfsposition mit GB
Bestimmung des Gesamtcarbonatgehalts gem. GDA E 3-12.
Beprobungsumfang gemäß QMP.
Menge: 1,000 St

#### Abschnitt 2.08 Filterschicht

**2.08.1 Korngrößenverteilung Siebanalyse**
Ermittlung der Korngrößenverteilung gemäß
DIN EN ISO 17892-4
durch Siebanalyse nach nassem Abtrennen der
Feinanteile.
Regelbeprobungsumfang mindestens 4 Untersuchungen je
Lage und Bodenmaterial oder gemäß QMP.
Menge: 1,000 St

**2.08.2 Bestimmung Gesamtcarbonatgehalt**
Bestimmung des Gesamtcarbonatgehalts gem. GDA E 3-12.
Regelbeprobungsumfang mindestens eine Untersuchung je
Lage und Bodenmaterial oder gemäß QMP.
Menge: 1,000 St

**2.08.3 Kornform**
Bestimmung der Kornform - Kornformkennzahl
(DIN EN 933-4).
Regelbeprobungsumfang mindestens eine Untersuchung je
Lage und Bodenmaterial oder gemäß QMP.
Menge: 1,000 St

#### Abschnitt 2.09 Rekultivierungsschicht

**2.09.1 Komb. Sieb- u.Sedimentationsanalyse**
Ermittlung der Korngrößenverteilung gemäß
DIN EN ISO 17892-4
durch kombinierte Sieb- und Sedimentationsanalyse.
Regelbeprobungsumfang mindestens 3 Untersuchungen je
Lage und Bodenmaterial oder gemäß QMP.
Menge: 1,000 St

**2.09.2 Korngrößenverteilung Sedimentation**
*** Bedarfsposition ohne GB
Ermittlung der Korngrößenverteilung gemäß
DIN EN ISO 17892-4
durch Sedimentationsanalyse.
Regelbeprobungsumfang mindestens 4 Untersuchungen je
Lage und Bodenmaterial oder gemäß QMP.
Menge: 1,000 St

**2.09.3 Wassergehalt**
Wassergehaltsbestimmung gemäß DIN EN ISO 17892-1.
Regelbeprobungsumfang mindestens 3 Untersuchungen je
Lage und Bodenmaterial oder gemäß QMP.
Menge: 1,000 St

**2.09.4 Humusgehalt aus TOC**
Ermittlung des Humusgehaltes nach DIN EN 15936.
Regelbeprobungsumfang mindestens 4 Untersuchungen je
Lage und Bodenmaterial oder gemäß QMP.
Menge: 1,000 St

**2.09.5 Trockendichte/ Verdichtungsgrad**
Bestimmung der Trockendichte/ Verdichtungsgrad gemäß
DIN 18125 oder gemäß DIN EN ISO 17892-2.
Regelbeprobungsumfang mindestens 3 Untersuchungen je
Lage und Bodenmaterial oder gemäß QMP.
Menge: 1,000 St

**2.09.6 Feld- und Luftkapazität**
Bestimmung der Feldkapazität nach DIN EN ISO 11274,
Ermittlung des permanenten Welkepunktes anhand der
bodenkundlichen Kartieranleitung (KA5); aus diesen
Ergebnissen Ermittlung der nutzbaren Feldkapazität und
der Luftkapazität.
Regelbeprobungsumfang mindestens 3 Untersuchungen je
Lage und Bodenmaterial oder gemäß QMP.
Menge: 1,000 St

**2.09.7 Wasserdurchlässigkeit ZY-Versuch**
Bestimmung der Wasserdurchlässigkeit gemäß
DIN EN ISO 17892-11.
Im Versuchszylinder mit Standrohren oder Druckerzeuger
für alle Bodenarten (ZY - Versuch).
Regelbeprobungsumfang mindestens 3 Untersuchungen je
Lage und Bodenmaterial oder gemäß QMP.
Menge: 1,000 St

**2.09.8 Wasserdurchlässigkeit TX-Versuch**
*** Bedarfsposition ohne GB
Bestimmung der Wasserdurchlässigkeit gemäß
DIN EN ISO 17892-11.
In der Triaxialzelle (TX - Versuch).
Regelbeprobungsumfang mindestens 3 Untersuchungen je
Lage und Bodenmaterial oder gemäß QMP.
Menge: 1,000 St

#### Abschnitt 2.10 Wasserhaushaltsschicht

**2.10.1 Komb. Sieb- u.Sedimentationsanalyse**
Ermittlung der Korngrößenverteilung gemäß
DIN EN ISO 17892-4
durch kombinierte Sieb- und Sedimentationsanalyse.
Regelbeprobungsumfang mindestens 3 Untersuchungen je
Lage und Bodenmaterial oder gemäß QMP.
Menge: 1,000 St

**2.10.2 Korngrößenverteilung Sedimentation**
*** Bedarfsposition ohne GB
Ermittlung der Korngrößenverteilung gemäß
DIN EN ISO 17892-4
durch Sedimentationsanalyse.
Regelbeprobungsumfang mindestens 3 Untersuchungen je
Lage und Bodenmaterial oder gemäß QMP.
Menge: 1,000 St

**2.10.3 Wassergehalt**
Wassergehaltsbestimmung gemäß DIN EN ISO 17892-1.
Regelbeprobungsumfang mindestens 3 Untersuchungen je
Lage und Bodenmaterial oder gemäß QMP.
Menge: 1,000 St

**2.10.4 Humusgehalt aus TOC**
Ermittlung des Humusgehaltes nach DIN EN 15936.
Regelbeprobungsumfang mindestens 3 Untersuchungen je
Lage und Bodenmaterial oder gemäß QMP.
Menge: 1,000 St

**2.10.5 Trockendichte/ Verdichtungsgrad**
Bestimmung der Trockendichte/ Verdichtungsgrad gemäß
DIN 18125 oder gemäß DIN EN ISO 17892-2.
Regelbeprobungsumfang mindestens 3 Untersuchungen je
Lage und Bodenmaterial oder gemäß QMP.
Menge: 1,000 St

**2.10.6 Feld- und Luftkapazität**
Bestimmung der Feldkapazität nach DIN EN ISO 11274,
Ermittlung des permanenten Welkepunktes anhand der
bodenkundlichen Kartieranleitung (KA5); aus diesen
Ergebnissen Ermittlung der nutzbaren Feldkapazität und
der Luftkapazität.
Regelbeprobungsumfang mindestens 3 Untersuchungen je
Lage und Bodenmaterial oder gemäß QMP.
Menge: 1,000 St

**2.10.7 Wasserdurchlässigkeit ZY-Versuch**
Bestimmung der Wasserdurchlässigkeit gemäß
DIN EN ISO 17892-11.
Im Versuchszylinder mit Standrohren oder Druckerzeuger
für alle Bodenarten (ZY - Versuch).
Regelbeprobungsumfang mindestens 3 Untersuchungen je
Lage und Bodenmaterial oder gemäß QMP.
Menge: 1,000 St

**2.10.8 Wasserdurchlässigkeit TX-Versuch**
*** Bedarfsposition ohne GB
Bestimmung der Wasserdurchlässigkeit gemäß
DIN EN ISO 17892-11.
In der Triaxialzelle (TX - Versuch).
Regelbeprobungsumfang mindestens 3 Untersuchungen je
Lage und Bodenmaterial oder gemäß QMP.
Menge: 1,000 St

#### Abschnitt 2.11 Methanoxidationsschicht

**2.11.1 Komb. Sieb- u.Sedimentationsanalyse**
Ermittlung der Korngrößenverteilung gemäß
DIN EN ISO 17892-4
durch kombinierte Sieb- und Sedimentationsanalyse.
Regelbeprobungsumfang mindestens 3 Untersuchungen je
Lage und Bodenmaterial oder gemäß QMP.
Menge: 1,000 St

**2.11.2 Korngrößenverteilung Sedimentation**
*** Bedarfsposition ohne GB
Ermittlung der Korngrößenverteilung gemäß
DIN EN ISO 17892-4
durch Sedimentationsanalyse.
Regelbeprobungsumfang mindestens 3 Untersuchungen je
Lage und Bodenmaterial oder gemäß QMP.
Menge: 1,000 St

**2.11.3 Wassergehalt**
Wassergehaltsbestimmung gemäß DIN EN ISO 17892-1.
Regelbeprobungsumfang mindestens 3 Untersuchungen je
Lage und Bodenmaterial oder gemäß QMP.
Menge: 1,000 St

**2.11.4 Humusgehalt aus TOC**
Ermittlung des Humusgehaltes nach DIN EN 15936.
Regelbeprobungsumfang mindestens 3 Untersuchungen je
Lage und Bodenmaterial oder gemäß QMP.
Menge: 1,000 St

**2.11.5 Trockendichte/ Verdichtungsgrad**
Bestimmung der Trockendichte/ Verdichtungsgrad gemäß
DIN 18125 oder gemäß DIN EN ISO 17892-2.
Regelbeprobungsumfang mindestens 3 Untersuchungen je
Lage und Bodenmaterial oder gemäß QMP.
Menge: 1,000 St

**2.11.6 Feld- und Luftkapazität**
Bestimmung der Feldkapazität nach DIN EN ISO 11274,
Ermittlung des permanenten Welkepunktes anhand der
bodenkundlichen Kartieranleitung (KA5); aus diesen
Ergebnissen Ermittlung der nutzbaren Feldkapazität und
der Luftkapazität.
Regelbeprobungsumfang mindestens 3 Untersuchungen je
Lage und Bodenmaterial oder gemäß QMP.
Menge: 1,000 St

**2.11.7 Wasserdurchlässigkeit ZY-Versuch**
Bestimmung der Wasserdurchlässigkeit gemäß
DIN EN ISO 17892-11.
Im Versuchszylinder mit Standrohren oder Druckerzeuger
für alle Bodenarten (ZY - Versuch).
Regelbeprobungsumfang mindestens 3 Untersuchungen je
Lage und Bodenmaterial oder gemäß QMP.
Menge: 1,000 St

**2.11.8 Wasserdurchlässigkeit TX-Versuch**
*** Bedarfsposition ohne GB
Bestimmung der Wasserdurchlässigkeit gemäß
DIN EN ISO 17892-11.
In der Triaxialzelle (TX - Versuch).
Regelbeprobungsumfang mindestens 3 Untersuchungen je
Lage und Bodenmaterial oder gemäß QMP.
Menge: 1,000 St

### Bereich 03 Feld- und Laboruntersuchung

#### Abschnitt 03.01 Abfallprofilierung

**03.01.1 Statischer Plattendruckversuch**
Statischer Plattendruckversuch gemäß DIN 18134.
Geeignetes Gegengewicht durch Auftraggeber.
Plattendurchmesser 300 mm.
Beprobungsumfang gemäß QMP.
Menge: 1,000 St

**03.01.2 Dynamischer Plattendruckversuch**
*** Bedarfsposition ohne GB
Dynamischer Plattendruckversuch gemäß TP BF-StB, T.
8.3.
Beprobungsumfang gemäß QMP.
Menge: 1,000 St

#### Abschnitt 03.02 Trag- und Ausgleichsschicht

**03.02.1 Korngrößenverteilung Siebanalyse**
Ermittlung der Korngrößenverteilung gemäß
DIN EN ISO 17892-4
durch Siebanalyse nach nassem Abtrennen der
Feinanteile.
Regelbeprobungsumfang je 3.000 m2, mindestens aber
einmal je Bodenmaterial oder gemäß QMP.
Menge: 1,000 St

**03.02.2 Kornform**
Bestimmung der Kornform - Kornformkennzahl
(DIN EN 933-4).
Regelbeprobungsumfang je 15.000 m2, mindestens aber
einmal je Bodenmaterial oder gemäß QMP.
Menge: 1,000 St

**03.02.3 Wasserdurchlässigkeit ZY-Versuch**
Bestimmung der Wasserdurchlässigkeit gemäß
DIN EN ISO 17892-11.
Im Versuchszylinder mit Standrohren für alle Bodenarten
(ZY - Versuch). Ausführung nur bei Gasdränschichten.
Beprobungsumfang gemäß QMP.
Menge: 1,000 St

**03.02.4 Bestimmung Gesamtcarbonatgehalt**
Bestimmung des Gesamtcarbonatgehalts gem. GDA E 3-12.
Ausführung nur bei Gasdränschichten.
Regelbeprobungsumfang je 15.000 m2 gemäß GDA 5-6 oder
gemäß QMP.
Menge: 1,000 St

**03.02.5 Trockendichte/ Verdichtungsgrad**
Bestimmung der Trockendichte/ Verdichtungsgrad gemäß
DIN 18125 oder gemäß DIN EN ISO 17892-2.
Beprobungsumfang gemäß QMP.
Menge: 1,000 St

**03.02.6 Proctorversuch (100 mm Durchmesser)**
Proctorversuch gemäß DIN 18127 mit Durchmesser des
Versuchszylinders 100 mm für zulässiges Größtkorn 20,0
mm.
Beprobungsumfang gemäß QMP.
Menge: 1,000 St

**03.02.7 Statischer Plattendruckversuch**
Statischer Plattendruckversuch gemäß DIN 18134.
Geeignetes Gegengewicht durch Auftraggeber.
Plattendurchmesser 300 mm.
Beprobungsumfang gemäß QMP.
Menge: 1,000 St

**03.02.8 Dynamischer Plattendruckversuch**
*** Bedarfsposition ohne GB
Dynamischer Plattendruckversuch gemäß TP BF-StB, T.
8.3.
Beprobungsumfang gemäß QMP.
Menge: 1,000 St

**03.02.9 Wassergehalt**
Wassergehaltsbestimmung gemäß DIN EN ISO 17892-1.
Beprobungsumfang gemäß QMP.
Menge: 1,000 St

**03.02.10 Glühverlust**
Bestimmung des Glühverlusts (organische Bestandteile)
gemäß DIN 18128.
Beprobungsumfang gemäß QMP.
Menge: 1,000 St

#### Abschnitt 03.03 Mineral. Schutz-/ Speicherschicht

**03.03.1 Korngrößenverteilung Siebanalyse**
Ermittlung der Korngrößenverteilung gemäß
DIN EN ISO 17892-4
durch Siebanalyse nach nassem Abtrennen der
Feinanteile.
Regelbeprobungsumfang je 3.000 m2, mindestens aber
einmal je Bodenmaterial oder gemäß QMP.
Menge: 1,000 St

**03.03.2 Kornform**
Bestimmung der Kornform - Kornformkennzahl
(DIN EN 933-4).
Regelbeprobungsumfang je 15.000 m2, mindestens aber
einmal je Bodenmaterial oder gemäß QMP.
Menge: 1,000 St

**03.03.3 Wasserdurchlässigkeit ZY-Versuch**
Bestimmung der Wasserdurchlässigkeit gemäß
DIN EN ISO 17892-11.
Im Versuchszylinder mit Standrohren oder Druckerzeuger
für alle Bodenarten (ZY - Versuch).
Beprobungsumfang gemäß QMP.
Menge: 1,000 St

**03.03.4 Trockendichte/ Verdichtungsgrad**
Bestimmung der Trockendichte/ Verdichtungsgrad gemäß
DIN 18125 oder gemäß DIN EN ISO 17892-2.
Beprobungsumfang gemäß QMP.
Menge: 1,000 St

**03.03.5 Proctorversuch (100 mm Durchmesser)**
Proctorversuch gemäß DIN 18127 mit Durchmesser des
Versuchszylinders 100 mm für zulässiges Größtkorn 20,0
mm.
Beprobungsumfang gemäß QMP.
Menge: 1,000 St

**03.03.6 Dynamischer Plattendruckversuch**
Dynamischer Plattendruckversuch gemäß TP BF-StB, T.
8.3.
Beprobungsumfang gemäß QMP.
Menge: 1,000 St

**03.03.7 Wassergehalt**
Wassergehaltsbestimmung gemäß DIN EN ISO 17892-1.
Beprobungsumfang gemäß QMP.
Menge: 1,000 St

#### Abschnitt 03.04 Trisoplast

**03.04.1 Komb. Sieb- u.Sedimentationsanalyse**
Ermittlung der Korngrößenverteilung gemäß
DIN EN ISO 17892-4
durch kombinierte Sieb- und Sedimentationsanalyse.
Dichtungsauflager Trisoplast.
Regelbeprobungsumfang je 1.000 m2 oder gemäß QMP.
Menge: 1,000 St

**03.04.2 Wassergehalt**
Wassergehaltsbestimmung gemäß DIN EN ISO 17892-1.
Dichtungsauflager Trisoplast.
Regelbeprobungsumfang je 1.000 m2 oder gemäß QMP.
Menge: 1,000 St

**03.04.3 Glühverlust**
Bestimmung des Glühverlusts (organische Bestandteile)
gemäß DIN 18128.
Dichtungsauflager Trisoplast.
Regelbeprobungsumfang je 1.000 m2 oder gemäß QMP.
Menge: 1,000 St

**03.04.4 Ph-Wert**
Bestimmung des pH-Wertes gemäß DIN ISO 10390.
Dichtungsauflager Trisoplast.
Regelbeprobungsumfang je 10.000 m2 oder gemäß QMP.
Menge: 1,000 St

**03.04.5 Statischer Plattendruckversuch**
Statischer Plattendruckversuch gemäß DIN 18134.
Geeignetes Gegengewicht durch Auftraggeber.
Plattendurchmesser 300 mm.
Dichtungsauflager Trisoplast.
Regelbeprobungsumfang je 1.000 m2, jedoch mindestens 3
je Bauabschnitt oder gemäß QMP.
Menge: 1,000 St

**03.04.6 Dynamischer Plattendruckversuch**
*** Bedarfsposition ohne GB
Dynamischer Plattendruckversuch gemäß TP BF-StB, T.
8.3.
Dichtungsauflager Trisoplast.
Regelbeprobungsumfang je 1.000 m2, jedoch mindestens 3
je Bauabschnitt oder gemäß QMP.
Menge: 1,000 St

**03.04.7 Suffosionssicherheit**
Suffosionssicherheit  nach DAVIDENKOFF (1976).
Dichtungsauflager Trisoplast.
Einzelnachweis erforderlich oder gemäß QMP.
Menge: 1,000 St

**03.04.8 Bentonit-Gehalt**
Bestimmung des Bentonit-Gehaltes gemäß Merkblatt
Qualitätsmanagement bei Abdichtungen aus TRISOPLAST,
Teil II, Anhang 2.1.
Trisoplast-Dichtung.
Regelbeprobungsumfang je 500 m2, jedoch mindestens 3
Prüfungen oder gemäß QMP.
Menge: 1,000 St

**03.04.9 Wassergehalt**
Wassergehaltsbestimmung gemäß DIN EN ISO 17892-1.
Trisoplast-Dichtung.
Regelbeprobungsumfang je 500 m2, jedoch mindestens 3
Prüfungen oder gemäß QMP.
Menge: 1,000 St

**03.04.10 Trockendichte/ Verdichtungsgrad**
Bestimmung der Trockendichte/ Verdichtungsgrad gemäß
DIN 18125-2.
Trisoplast-Dichtung.
Regelbeprobungsumfang je 500 m2, jedoch mindestens 3
Prüfungen oder gemäß QMP.
Menge: 1,000 St

**03.04.11 Wasserdurchlässigkeit ZY-Versuch**
Bestimmung der Wasserdurchlässigkeit gemäß
DIN EN ISO 17892-11.
Im Versuchszylinder mit Standrohren oder Druckerzeuger
für alle Bodenarten (ZY - Versuch).
Trisoplast-Dichtung.
Regelbeprobungsumfang je 10.000 m2, jedoch mindestens 3
Prüfungen oder gemäß QMP.
Menge: 1,000 St

**03.04.12 Wasserdurchlässigkeit TX-Versuch**
*** Bedarfsposition ohne GB
Bestimmung der Wasserdurchlässigkeit gemäß
DIN EN ISO 17892-11.
In der Triaxialzelle (TX - Versuch).
Trisoplast-Dichtung.
Regelbeprobungsumfang je 10.000 m2, jedoch mindestens 3
Prüfungen oder gemäß QMP.
Menge: 1,000 St

#### Abschnitt 03.05 Geosynthetische Tondichtungsbahn

**03.05.1 Masse pro Flächeneinheit**
Bestimmung der Masse pro Flächeneinheit gemäß
DIN EN 14196, rGBR-C.
Regelbeprobungsumfang mindestens einmal je Lieferung
alle 2.500 m2 oder gemäß QMP.
Menge: 1,000 St

**03.05.2 Bentoniteinlage**
Bestimmung der Bentoniteinlage bezogen auf  einen
Wassergehalt 0 Gew.-% gemäß DIN EN 14196, rTON.0%
Regelbeprobungsumfang je 5.000 m2 oder gemäß QMP.
Menge: 1,000 St

**03.05.3 Höchstzugkraft**
Bestimmung der Höchstzugkraft gemäß DIN EN 10319.
Regelbeprobungsumfang je 10.000 m2 oder gemäß QMP.
Menge: 1,000 St

**03.05.4 Dehnung bei Höchstzugkraft**
Bestimmung der Dehnung bei Höchstzugkraft gemäß DIN EN
10319.
Regelbeprobungsumfang je 10.000 m2 oder gemäß QMP.
Menge: 1,000 St

**03.05.5 Mittl. Schälkraft / Schälfestigkeit**
Bestimmung der mittleren Schälkraft längs oder
Schälfestigkeit längs/quer gemäß ASTM D 6496a oder DIN
EN ISO 13426-2.
Regelbeprobungsumfang je 7.500 m2 oder gemäß QMP.
Menge: 1,000 St

**03.05.6 Permittivität**
Bestimmung der Permittivität gemäß DIN EN 16416
Regelbeprobungsumfang je 7.500 m2 oder gemäß QMP.
Menge: 1,000 St

#### Abschnitt 03.06 Mineralische Dichtung

**03.06.1 Trockendichte/ Verdichtungsgrad**
Bestimmung der Trockendichte/ Verdichtungsgrad gemäß
DIN 18125-2.
Regelbeprobungsumfang je 1.000 m2 und Lage, mindestens
aber an drei verschiedenen Stellen oder gemäß QMP.
Entnahme im unteren Drittel der jeweiligen Lage.
Menge: 1,000 St

**03.06.2 Trockendichte/ Verdichtungsgrad Horizontal**
Bestimmung der Trockendichte/ Verdichtungsgrad gemäß
DIN 18125-2 bei Einbau in horizontalen Lagen.
Regelbeprobungsumfang jeweils alle 30 m je Einbaulage
oder gemäß QMP.
Menge: 1,000 St

**03.06.3 Wassergehalt**
Wassergehaltsbestimmung gemäß DIN EN ISO 17892-1.
Regelbeprobungsumfang je 1.000 m2 und Lage, mindestens
aber an drei verschiedenen Stellen oder gemäß QMP.
Menge: 1,000 St

**03.06.4 Wasserdurchlässigkeit ZY-Versuch**
Bestimmung der Wasserdurchlässigkeit gemäß
DIN EN ISO 17892-11.
Im Versuchszylinder mit Standrohren oder Druckerzeuger
für alle Bodenarten (ZY - Versuch).
Regelbeprobungsumfang je 1.000 m2 und Lage, mindestens
aber an drei verschiedenen Stellen oder gemäß QMP.
Menge: 1,000 St

**03.06.5 Wasserdurchlässigkeit TX-Versuch**
*** Bedarfsposition ohne GB
Bestimmung der Wasserdurchlässigkeit gemäß
DIN EN ISO 17892-11.
In der Triaxialzelle (TX - Versuch).
Regelbeprobungsumfang je 1.000 m2 und Lage, mindestens
aber an drei verschiedenen Stellen oder gemäß QMP.
Menge: 1,000 St

**03.06.6 Komb. Sieb- u.Sedimentationsanalyse**
Ermittlung der Korngrößenverteilung gemäß
DIN EN ISO 17892-4
durch kombinierte Sieb- und Sedimentationsanalyse.
Regelbeprobungsumfang je 4.000 m2 (jede 4.Probe) und
Lage, mindestens jedoch 1 mal pro Einbautag bzw.
Teilfläche oder gemäß QMP.
Menge: 1,000 St

**03.06.7 Proctorversuch (100 mm Durchmesser)**
Proctorversuch gemäß DIN 18127 mit Durchmesser des
Versuchszylinders 100 mm für zulässiges Größtkorn 20,0
mm.
Regelbeprobungsumfang je 4.000 m2 (jede 4.Probe) und
Lage, mindestens jedoch 1 mal pro Einbautag bzw.
Teilfläche oder gemäß QMP.
Menge: 1,000 St

**03.06.8 Proctorversuch (150 mm Durchmesser)**
*** Bedarfsposition ohne GB
Proctorversuch gemäß DIN 18127 mit Durchmesser des
Versuchszylinders 150 mm für zulässiges Größtkorn über
20 bis 31,5 mm.
Regelbeprobungsumfang je 4.000 m2 (jede 4.Probe) und
Lage, mindestens jedoch 1 mal pro Einbautag bzw.
Teilfläche oder gemäß QMP.
Menge: 1,000 St

**03.06.9 Carbonatgehalt**
Bestimmung des Carbonatgehalts gem. DIN 18129.
Beprobungsumfang gemäß QMP.
Menge: 1,000 St

**03.06.10 Glühverlust**
Bestimmung des Glühverlusts (organische Bestandteile)
gemäß DIN 18128.
Beprobungsumfang gemäß QMP.
Menge: 1,000 St

#### Abschnitt 03.07 Deponieasphaltdichtung

**03.07.1 Kontrollen Anlieferung Mischgutes auf Baustelle**
Lieferscheinkontrolle, visuell, alle erforderlichen Angaben, Stichproben
Entladetemperatur, direkte Messung mit Einstechthermometer, Stichproben
Beschaffenheit des Asphaltmischgutes, visuell, Stichproben
Menge: 1,000 St

**03.07.2 Bindemittelgehalt**
Bindemittelgehalt TP Asphalt-StB Teil 1 Prüfumfang je 5000 m², mind. 3 Proben pro Maßnahme
Menge: 1,000 St

**03.07.3 Korngrößenverteilung**
Korngrößenverteilung TP Asphalt-StB Teil 1  Prüfumfang je 5000 m², mind. 3 Proben pro Maßnahme
Menge: 1,000 St

**03.07.4 Erweichungspunkt RuK**
Erweichungspunkt RuK am rückgewonnen Bindemittel gem. TP Asphalt-StB Teil 3 DIN EN 1427  Prüfumfang je 5000 m², mind. 3 Proben pro Maßnahme
Menge: 1,000 St

**03.07.5 Rohdichte Asphaltmischgut**
Rohdichte Asphaltmischgut gem. TP Asphalt-StB, Teil 5  Prüfumfang je 5000 m², mind. 3 Proben pro Maßnahme
Menge: 1,000 St

**03.07.6 Marshall-Probekörper**
Marshall-Probekörper 2x20 Schläge in Anlehnung an TP Asphalt-StB, Teil 30  Prüfumfang je 5000 m², mind. 3 Proben pro Maßnahme
Menge: 1,000 St

**03.07.7 Raumdichte**
Raumdichte am Marshall-Probekörper gem. TP Asphalt-StB, Teil 6  Prüfumfang je 5000 m², mind. 3 Proben pro Maßnahme
Menge: 1,000 St

**03.07.8 Hohlraumgehalt**
Hohlraumgehalt Raumdichte am Marshall-Probekörper TP Asphalt-StB, Teil 8  Prüfumfang je 5000 m², mind. 3 Proben pro Maßnahme
Menge: 1,000 St

**03.07.9 Fiktiver Hohlraumgehalt**
Fiktiver Hohlraumgehalt im Mineralgemisch HM, bit gem. TP Asphalt-StB, Teil 8 Prüfumfang je 5000 m², mind. 3 Proben pro Maßnahme
Menge: 1,000 St

**03.07.10 Bindemittelvolumen**
Bindemittelvolumen HB gem. TP Asphalt-StB, Teil 8  Prüfumfang je 5000 m², mind. 3 Proben pro Maßnahme
Menge: 1,000 St

**03.07.11 Hohlraumausfüllungsgrad**
Hohlraumausfüllungsgrad HA gem. TP Asphalt-StB, Teil 8  Prüfumfang je 5000 m², mind. 3 Proben pro Maßnahme
Menge: 1,000 St

**03.07.12 Einbaukontrolle Unterlage**
Untersuchungen beim Einbau
Laufende Prüfung/visuelle Kontrolle und Dokumentation der Beschaffenheit, Festigkeit, Ebenheit sowie Temperatur der Unterlage mit dem 4 m Richtscheit und Thermometer
Menge: 1,000 St

**03.07.13 Einbaukontrolle Bitumenanstrich**
Untersuchungen beim Einbau
Laufende Prüfung/visuelle Kontrolle und Dokumentation der Güte der Nahtflanke, Nahtgeometrie, Sauberkeit, Vollflächigkeit des aufgebrachten Bitumenanstrichs gem. Nr. 4.2.1 Abs.
Menge: 1,000 St

**03.07.14 Einbaukontrolle Asphaltmischguttemperatur**
Untersuchungen beim Einbau
Laufende Prüfung/Kontrolle und Dokumentation der Asphaltmischguttemperatur im Fertiger vor der Bohle
Menge: 1,000 St

**03.07.15 Einbaukontrolle Schichtdicke**
Untersuchungen beim Einbau
Laufende Prüfung/Kontrolle und Dokumentation der Einbaudicke gemäß Anforderung Güterichtlinie bzw. QMP durch direkte Messung am Rand mit dem Metermaß
Menge: 1,000 St

**03.07.16 Einbaukontrolle Geräteeinsatz**
Untersuchungen beim Einbau
Laufende visuelle Prüfung/Kontrolle und Dokumentation der eingesetzten Geräte gemäß Festlegung Probefeldbau
Menge: 1,000 St

**03.07.17 Einbaukontrolle m. Nahtherstellung**
Untersuchungen beim Einbau
Laufende visuelle Prüfung/Kontrolle und Dokumentation des Einbaus inkl. der Nahtnachbehandlung gemäß Güterichtlinie und Festlegung Probefeldbau
Menge: 1,000 St

**03.07.18 Prüfung Schichtdicken**
Untersuchungen an Ausbaustücken / Bohrkernen
Prüfung/Kontrolle und Dokumentation der Schichtdicken gem. TP Asphalt-StB, Teil 29 Prüfumfang je 3000 m², mind. 3 Proben pro Maßnahme
Menge: 1,000 St

**03.07.19 Prüfung Ausbaustücke/Bohrkerne**
Untersuchungen an Ausbaustücken / Bohrkernen
Prüfung/visuelle Kontrolle und Dokumentation der Ausbaustücke/Bohrkerne Æ = 150 mm auf den Schichten- und Lagenverbund  Prüfumfang je 3000 m², mind. 3 Proben pro Maßnahme
Menge: 1,000 St

**03.07.20 Prüfung Hohlraumgehaltes**
Untersuchungen an Ausbaustücken / Bohrkernen
Prüfung/Kontrolle und Dokumentation des Hohlraumgehaltes gem. TP Asphalt-StB, Teil 6 u.8  Prüfumfang je 3000 m², mind. 3 Proben pro Maßnahme
Menge: 1,000 St

**03.07.21 Zerstörungsfreie Prüfung Nähte**
Zerstörungsfreie Untersuchungen an der fertigen Schicht
Prüfung/Kontrolle und Dokumentation der Homogenität und Dichtigkeit der Nähte mittels Vakuumglocke mindestens alle 100 m gemeinsame Messung mit der EP
Menge: 1,000 St

**03.07.22 Zerstörungsfreie Prüfung Hohlraumgehaltes m. Sonde**
Zerstörungsfreie Untersuchungen an der fertigen Schicht
Prüfung/Kontrolle und Dokumentation des Hohlraumgehaltes mittels Isotopensonden-/PDM-Sondenmessung der EP je 100 m² und Bewertung der Messwerte durch die FP
Menge: 1,000 St

**03.07.23 Zerstörungsfreie Schichtdickenmessung**
Zerstörungsfreie Untersuchungen an der fertigen Schicht
Prüfung/Kontrolle und Dokumentation der Schichtdicke nach dem Wirbelstromverfahren bzw. mit Georadar alle 100 m² (gemeinsame Messung mit der EP)
Menge: 1,000 St

**03.07.24 Ebenheitsmessung**
Zerstörungsfreie Untersuchungen an der fertigen Schicht
Prüfung/Kontrolle und Dokumentation der Ebenheit in alle Richtungen mit dem 4 m Richtscheit mindestens 3 Untersuchungen je Lage oder gem. QMP
Menge: 1,000 St

#### Abschnitt 03.08 Entwässerungsschicht

**03.08.1 Korngrößenverteilung Siebanalyse**
Ermittlung der Korngrößenverteilung gemäß
DIN EN ISO 17892-4
durch Siebanalyse nach nassem Abtrennen der
Feinanteile.
Regelbeprobungsumfang je 3.000 m2, mindestens aber
einmal je Bodenmaterial oder gemäß QMP.
Menge: 1,000 St

**03.08.2 Kornform**
Bestimmung der Kornform - Kornformkennzahl
(DIN EN 933-4).
Regelbeprobungsumfang je 15.000 m2, mindestens aber
einmal je Bodenmaterial oder gemäß QMP.
Menge: 1,000 St

**03.08.3 Wasserdurchlässigkeit ZY-Versuch**
Bestimmung der Wasserdurchlässigkeit gemäß DIN 18130-1.
Im Versuchszylinder mit Standrohren oder Druckerzeuger
für alle Bodenarten (ZY - Versuch).
Beprobungsumfang gemäß QMP.
Menge: 1,000 St

**03.08.4 Kornfestigkeit**
Bestimmung der Kornfestigkeit nach GDA E 3-12.
Beprobungsumfang gemäß QMP.
Menge: 1,000 St

**03.08.5 Bestimmung Gesamtcarbonatgehalt**
Bestimmung des Gesamtcarbonatgehalts gem. GDA E 3-12.
Beprobungsumfang gemäß QMP.
Menge: 1,000 St

#### Abschnitt 03.09 Filterschicht

**03.09.1 Korngrößenverteilung Siebanalyse**
Ermittlung der Korngrößenverteilung gemäß
DIN EN ISO 17892-4
durch Siebanalyse nach nassem Abtrennen der
Feinanteile.
Regelbeprobungsumfang je 3.000 m2, mindestens aber
einmal je Bodenmaterial oder gemäß QMP.
Menge: 1,000 St

**03.09.2 Bestimmung Gesamtcarbonatgehalt**
Bestimmung des Gesamtcarbonatgehalts gem. GDA E 3-12.
Regelbeprobungsumfang je 15.000 m2, mindestens aber
einmal je Bodenmaterial oder gemäß QMP.
Menge: 1,000 St

**03.09.3 Kornform**
Bestimmung der Kornform - Kornformkennzahl
(DIN EN 933-4).
Regelbeprobungsumfang je 15.000 m2, mindestens aber
einmal je Bodenmaterial oder gemäß QMP.
Menge: 1,000 St

**03.09.4 Wasserdurchlässigkeit ZY-Versuch**
Bestimmung der Wasserdurchlässigkeit gemäß
DIN EN ISO 17892-11.
Im Versuchszylinder mit Standrohren oder Druckerzeuger
für alle Bodenarten (ZY - Versuch).
Beprobungsumfang gemäß QMP.
Menge: 1,000 St

**03.09.5 Wasserdurchlässigkeit TX-Versuch**
*** Bedarfsposition ohne GB
Bestimmung der Wasserdurchlässigkeit gemäß
DIN EN ISO 17892-11.
In der Triaxialzelle (TX - Versuch).
Beprobungsumfang gemäß QMP.
Menge: 1,000 St

**03.09.6 Kornfestigkeit**
Bestimmung der Kornfestigkeit nach GDA E 3-12.
Beprobungsumfang gemäß QMP.
Menge: 1,000 St

#### Abschnitt 03.10 Rekultivierungsschicht

**03.10.1 Komb. Sieb- u.Sedimentationsanalyse**
Ermittlung der Korngrößenverteilung gemäß
DIN EN ISO 17892-4
durch kombinierte Sieb- und Sedimentationsanalyse.
Regelbeprobungsumfang je 15.000 m2, mindestens aber
einmal je Bodenmaterial oder gemäß QMP.
Menge: 1,000 St

**03.10.2 Korngrößenverteilung Sedimentation**
*** Bedarfsposition ohne GB
Ermittlung der Korngrößenverteilung gemäß
DIN EN ISO 17892-4
durch Sedimentationsanalyse.
Regelbeprobungsumfang je 15.000 m2, mindestens aber
einmal je Bodenmaterial oder gemäß QMP.
Menge: 1,000 St

**03.10.3 Wassergehalt**
Wassergehaltsbestimmung gemäß DIN EN ISO 17892-1.
Regelbeprobungsumfang je 3.000 m2, mindestens aber
einmal je Bodenmaterial oder gemäß QMP.
Menge: 1,000 St

**03.10.4 Trockendichte/ Verdichtungsgrad**
Bestimmung der Trockendichte/ Verdichtungsgrad gemäß
DIN 18125 oder gemäß DIN EN ISO 17892-2.
Regelbeprobungsumfang je 3.000 m2, mindestens aber
einmal je Bodenmaterial oder gemäß QMP.
Menge: 1,000 St

**03.10.5 Wasserdurchlässigkeit ZY-Versuch**
Bestimmung der Wasserdurchlässigkeit gemäß
DIN EN ISO 17892-11.
Im Versuchszylinder mit Standrohren oder Druckerzeuger
für alle Bodenarten (ZY - Versuch).
Regelbeprobungsumfang je 15.000 m2, mindestens aber
einmal je Bodenmaterial oder gemäß QMP.
Menge: 1,000 St

**03.10.6 Wasserdurchlässigkeit TX-Versuch**
*** Bedarfsposition ohne GB
Bestimmung der Wasserdurchlässigkeit gemäß
DIN EN ISO 17892-11.
In der Triaxialzelle (TX - Versuch).
Regelbeprobungsumfang je 15.000 m2, mindestens aber
einmal je Bodenmaterial oder gemäß QMP.
Menge: 1,000 St

**03.10.7 Feld- und Luftkapazität**
Bestimmung der Feldkapazität nach DIN EN ISO 11274,
Ermittlung des permanenten Welkepunktes anhand der
bodenkundlichen Kartieranleitung (KA5); aus diesen
Ergebnissen Ermittlung der nutzbaren Feldkapazität und
der Luftkapazität.
Regelbeprobungsumfang je 3.000 m2, mindestens aber
einmal je Bodenmaterial oder gemäß QMP.
Menge: 1,000 St

**03.10.8 Humusgehalt aus TOC**
Ermittlung des Humusgehaltes nach DIN EN 15936.
Regelbeprobungsumfang je 15.000 m2, mindestens aber
einmal je Bodenmaterial oder gemäß QMP.
Menge: 1,000 St

**03.10.9 Schadstoffgehalte nach DepV**
Schadstoffgehalte in Feststoff und Eluat nach
Deponieverordnung, Anhang 4. Untersuchungsparameter
gemäß DepV, Anhang 3 Nr. 2, Tabelle 2, Spalte 9.
Deponieersatzbaustoffe werden gesondert vergütet.
Regelbeprobungsumfang je 15.000 m2, mindestens aber
einmal je Bodenmaterial oder gemäß QMP.
Menge: 1,000 St

**03.10.10 Schadstoffgehalte nach DepV**
*** Bedarfsposition ohne GB
Schadstoffgehalte in Feststoff und Eluat für
Deponieersatzbaustoffe nach Deponieverordnung, Anhang
4. Untersuchungsparameter gemäß DepV, Anhang 3 Nr. 2,
Tabelle 2, Spalte 9.
Regelbeprobungsumfang nach § 8 Abs. 5 DepV  (Bei nicht
gefählichen Abfällen für die ersten 500 Tonnen eine
Probe, danach  je angefangene 5.000 Tonnen eine weitere
Probe) oder gemäß QMP.
Menge: 1,000 St

**03.10.11 Proctorversuch (100 mm Durchmesser)**
Proctorversuch gemäß DIN 18127 mit Durchmesser des
Versuchszylinders 100 mm für zulässiges Größtkorn 20,0
mm.
Beprobungsumfang gemäß QMP.
Menge: 1,000 St

**03.10.12 Proctorversuch (150 mm Durchmesser)**
*** Bedarfsposition ohne GB
Proctorversuch gemäß DIN 18127 mit Durchmesser des
Versuchszylinders 150 mm für zulässiges Größtkorn über
20 bis 31,5 mm.
Regelbeprobungsumfang je 3.000 m2, mindestens aber
einmal je Bodenmaterial oder gemäß QMP.
Menge: 1,000 St

**03.10.13 Zustandsgrenzen**
Bestimmung der Zustandsgrenzen (Konsistenzgrenzen)
gemäß DIN EN ISO 17892-12 (Fließ- und Ausrollgrenze).
Beprobungsumfang gemäß QMP.
Menge: 1,000 St

**03.10.14 Scherfestigkeit Bindige Böden**
Bestimmung der Scherfestigkeit gemäß DIN EN ISO 17892-10 (Direkter Scherversuch) im Rahmenscherversuch,
Rahmengröße 100 x 100 mm, für bindige Böden.
Beprobungsumfang gemäß QMP.
Menge: 1,000 St

**03.10.15 Kalkgehalt**
Bestimmung des Kalkgehaltes gemäß DIN 18129.
Beprobungsumfang gemäß QMP.
Menge: 1,000 St

**03.10.16 Nährstoffgehalt**
Gehalte an löslichen Nährstoffen (P, K, Mg, NO3, NH4)
im Oberboden nach VDLUFA A6.1 und A6.2.
Beprobungsumfang gemäß QMP.
Menge: 1,000 St

#### Abschnitt 03.11 Wasserhaushaltsschicht

**03.11.1 Komb. Sieb- u.Sedimentationsanalyse**
Ermittlung der Korngrößenverteilung gemäß
DIN EN ISO 17892-4
durch kombinierte Sieb- und Sedimentationsanalyse.
Regelbeprobungsumfang je 15.000 m2, mindestens aber
einmal je Bodenmaterial oder gemäß QMP.
Menge: 1,000 St

**03.11.2 Korngrößenverteilung Sedimentation**
*** Bedarfsposition ohne GB
Ermittlung der Korngrößenverteilung gemäß
DIN EN ISO 17892-4
durch Sedimentationsanalyse.
Regelbeprobungsumfang je 15.000 m2, mindestens aber
einmal je Bodenmaterial oder gemäß QMP.
Menge: 1,000 St

**03.11.3 Wassergehalt**
Wassergehaltsbestimmung gemäß DIN EN ISO 17892-1.
Regelbeprobungsumfang je 3.000 m2, mindestens aber
einmal je Bodenmaterial oder gemäß QMP.
Menge: 1,000 St

**03.11.4 Trockendichte/ Verdichtungsgrad**
Bestimmung der Trockendichte/ Verdichtungsgrad gemäß
DIN 18125 oder gemäß DIN EN ISO 17892-2.
Regelbeprobungsumfang je 3.000 m2, mindestens aber
einmal je Bodenmaterial oder gemäß QMP.
Menge: 1,000 St

**03.11.5 Wasserdurchlässigkeit ZY-Versuch**
Bestimmung der Wasserdurchlässigkeit gemäß
DIN EN ISO 17892-11.
Im Versuchszylinder mit Standrohren oder Druckerzeuger
für alle Bodenarten (ZY - Versuch).
Regelbeprobungsumfang je 15.000 m2, mindestens aber
einmal je Bodenmaterial oder gemäß QMP.
Menge: 1,000 St

**03.11.6 Wasserdurchlässigkeit TX-Versuch**
*** Bedarfsposition ohne GB
Bestimmung der Wasserdurchlässigkeit gemäß
DIN EN ISO 17892-11.
In der Triaxialzelle (TX - Versuch).
Regelbeprobungsumfang je 15.000 m2, mindestens aber
einmal je Bodenmaterial oder gemäß QMP.
Menge: 1,000 St

**03.11.7 Feld- und Luftkapazität**
Bestimmung der Feldkapazität nach DIN EN ISO 11274,
Ermittlung des permanenten Welkepunktes anhand der
bodenkundlichen Kartieranleitung (KA5); aus diesen
Ergebnissen Ermittlung der nutzbaren Feldkapazität und
der Luftkapazität.
Regelbeprobungsumfang je 3.000 m2, mindestens aber
einmal je Bodenmaterial oder gemäß QMP.
Menge: 1,000 St

**03.11.8 Humusgehalt aus TOC**
Ermittlung des Humusgehaltes nach DIN EN 15936.
Regelbeprobungsumfang je 15.000 m2, mindestens aber
einmal je Bodenmaterial oder gemäß QMP.
Menge: 1,000 St

**03.11.9 Schadstoffgehalte nach DepV**
Schadstoffgehalte in Feststoff und Eluat nach
Deponieverordnung, Anhang 4. Untersuchungsparameter
gemäß DepV, Anhang 3 Nr. 2, Tabelle 2, Spalte 9.
Deponieersatzbaustoffe werden gesondert vergütet.
Regelbeprobungsumfang je 15.000 m2, mindestens aber
einmal je Bodenmaterial oder gemäß QMP.
Menge: 1,000 St

**03.11.10 Schadstoffgehalte nach DepV**
*** Bedarfsposition ohne GB
Schadstoffgehalte in Feststoff und Eluat für
Deponieersatzbaustoffe nach Deponieverordnung, Anhang
4. Untersuchungsparameter gemäß DepV, Anhang 3 Nr. 2,
Tabelle 2, Spalte 9.
Regelbeprobungsumfang nach § 8 Abs. 5 DepV  (Bei nicht
gefählichen Abfällen für die ersten 500 Tonnen eine
Probe, danach  je angefangene 5.000 Tonnen eine weitere
Probe )
oder gemäß QMP.
Menge: 1,000 St

**03.11.11 Proctorversuch (100 mm Durchmesser)**
Proctorversuch gemäß DIN 18127 mit Durchmesser des
Versuchszylinders 100 mm für zulässiges Größtkorn 20,0
mm.
Beprobungsumfang gemäß QMP.
Menge: 1,000 St

**03.11.12 Proctorversuch (150 mm Durchmesser)**
*** Bedarfsposition ohne GB
Proctorversuch gemäß DIN 18127 mit Durchmesser des
Versuchszylinders 150 mm für zulässiges Größtkorn über
20 bis 31,5 mm.
Regelbeprobungsumfang je 3.000 m2, mindestens aber
einmal je Bodenmaterial oder gemäß QMP.
Menge: 1,000 St

**03.11.13 Zustandsgrenzen**
Bestimmung der Zustandsgrenzen (Konsistenzgrenzen)
gemäß DIN EN ISO 17892-12 (Fließ- und Ausrollgrenze).
Beprobungsumfang gemäß QMP.
Menge: 1,000 St

**03.11.14 Scherfestigkeit Bindige Böden**
Bestimmung der Scherfestigkeit gemäß DIN EN ISO 17892-10 (Direkter Scherversuch) im Rahmenscherversuch,
Rahmengröße 100 x 100 mm, für bindige Böden.
Beprobungsumfang gemäß QMP.
Menge: 1,000 St

**03.11.15 Kalkgehalt**
Bestimmung des Kalkgehaltes gemäß DIN 18129.
Beprobungsumfang gemäß QMP.
Menge: 1,000 St

**03.11.16 Nährstoffgehalt**
Gehalte an löslichen Nährstoffen (P, K, Mg, NO3, NH4)
im Oberboden nach VDLUFA A6.1 und A6.2.
Beprobungsumfang gemäß QMP.
Menge: 1,000 St

#### Abschnitt 03.12 Methanoxidationsschicht

**03.12.1 Komb. Sieb- u.Sedimentationsanalyse**
Ermittlung der Korngrößenverteilung gemäß
DIN EN ISO 17892-4
durch kombinierte Sieb- und Sedimentationsanalyse.
Regelbeprobungsumfang je 15.000 m2, mindestens aber
einmal je Bodenmaterial oder gemäß QMP.
Menge: 1,000 St

**03.12.2 Korngrößenverteilung Sedimentation**
*** Bedarfsposition ohne GB
Ermittlung der Korngrößenverteilung gemäß
DIN EN ISO 17892-4
durch Sedimentationsanalyse.
Regelbeprobungsumfang je 15.000 m2, mindestens aber
einmal je Bodenmaterial oder gemäß QMP.
Menge: 1,000 St

**03.12.3 Wassergehalt**
Wassergehaltsbestimmung gemäß DIN EN ISO 17892-1.
Regelbeprobungsumfang je 3.000 m2, mindestens aber
einmal je Bodenmaterial oder gemäß QMP.
Menge: 1,000 St

**03.12.4 Trockendichte/ Verdichtungsgrad**
Bestimmung der Trockendichte/ Verdichtungsgrad gemäß
DIN 18125 oder gemäß DIN EN ISO 17892-2.
Regelbeprobungsumfang je 3.000 m2, mindestens aber
einmal je Bodenmaterial oder gemäß QMP.
Menge: 1,000 St

**03.12.5 Wasserdurchlässigkeit ZY-Versuch**
Bestimmung der Wasserdurchlässigkeit gemäß
DIN EN ISO 17892-11.
Im Versuchszylinder mit Standrohren oder Druckerzeuger
für alle Bodenarten (ZY - Versuch).
Regelbeprobungsumfang je 15.000 m2, mindestens aber
einmal je Bodenmaterial oder gemäß QMP.
Menge: 1,000 St

**03.12.6 Wasserdurchlässigkeit TX-Versuch**
*** Bedarfsposition ohne GB
Bestimmung der Wasserdurchlässigkeit gemäß
DIN EN ISO 17892-11.
In der Triaxialzelle (TX - Versuch).
Regelbeprobungsumfang je 15.000 m2, mindestens aber
einmal je Bodenmaterial oder gemäß QMP.
Menge: 1,000 St

**03.12.7 Feld- und Luftkapazität**
Bestimmung der Feldkapazität nach DIN EN ISO 11274,
Ermittlung des permanenten Welkepunktes anhand der
bodenkundlichen Kartieranleitung (KA5); aus diesen
Ergebnissen Ermittlung der nutzbaren Feldkapazität und
der Luftkapazität.
Regelbeprobungsumfang je 3.000 m2, mindestens aber
einmal je Bodenmaterial oder gemäß QMP.
Menge: 1,000 St

**03.12.8 Humusgehalt aus TOC**
Ermittlung des Humusgehaltes nach DIN EN 15936.
Regelbeprobungsumfang je 15.000 m2, mindestens aber
einmal je Bodenmaterial oder gemäß QMP.
Menge: 1,000 St

**03.12.9 Schadstoffgehalte nach DepV**
Schadstoffgehalte in Feststoff und Eluat nach
Deponieverordnung, Anhang 4. Untersuchungsparameter
gemäß DepV, Anhang 3 Nr. 2, Tabelle 2, Spalte 9.
Deponieersatzbaustoffe werden gesondert vergütet.
Regelbeprobungsumfang je 15.000 m2, mindestens aber
einmal je Bodenmaterial oder gemäß QMP.
Menge: 1,000 St

**03.12.10 Schadstoffgehalte nach DepV**
*** Bedarfsposition ohne GB
Schadstoffgehalte in Feststoff und Eluat für
Deponieersatzbaustoffe nach Deponieverordnung, Anhang
4. Untersuchungsparameter gemäß DepV, Anhang 3 Nr. 2,
Tabelle 2, Spalte 9.
Regelbeprobungsumfang nach § 8 Abs. 5 DepV  (Bei nicht
gefählichen Abfällen für die ersten 500 Tonnen eine
Probe, danach  je angefangene 5.000 Tonnen eine weitere
Probe )
oder gemäß QMP.
Menge: 1,000 St

**03.12.11 Proctorversuch (100 mm Durchmesser)**
Proctorversuch gemäß DIN 18127 mit Durchmesser des
Versuchszylinders 100 mm für zulässiges Größtkorn 20,0
mm.
Beprobungsumfang gemäß QMP.
Menge: 1,000 St

**03.12.12 Proctorversuch (150 mm Durchmesser)**
*** Bedarfsposition ohne GB
Proctorversuch gemäß DIN 18127 mit Durchmesser des
Versuchszylinders 150 mm für zulässiges Größtkorn über
20 bis 31,5 mm.
Regelbeprobungsumfang je 3.000 m2, mindestens aber
einmal je Bodenmaterial oder gemäß QMP.
Menge: 1,000 St

**03.12.13 Zustandsgrenzen**
Bestimmung der Zustandsgrenzen (Konsistenzgrenzen)
gemäß DIN EN ISO 17892-12 (Fließ- und Ausrollgrenze).
Beprobungsumfang gemäß QMP.
Menge: 1,000 St

**03.12.14 Scherfestigkeit Bindige Böden**
Bestimmung der Scherfestigkeit gemäß DIN EN ISO 17892-10 (Direkter Scherversuch) im Rahmenscherversuch,
Rahmengröße 100 x 100 mm, für bindige Böden.
Beprobungsumfang gemäß QMP.
Menge: 1,000 St

**03.12.15 Kalkgehalt**
Bestimmung des Kalkgehaltes gemäß DIN 18129.
Beprobungsumfang gemäß QMP.
Menge: 1,000 St

**03.12.16 Nährstoffgehalt**
Gehalte an löslichen Nährstoffen (P, K, Mg, NO3, NH4)
im Oberboden nach VDLUFA A6.1 und A6.2.
Beprobungsumfang gemäß QMP.
Menge: 1,000 St

### Bereich 04 Inspektionstätigkeiten vor Ort

#### Abschnitt 04.01 Allgemein

**04.01.1 Laborraum d.AG einrichten**
Laborraum für die Leistungen der Fremdprüfung (FP) nach
Wahl der FP zu Beginn der Baumaßnahme einrichten und
nach Abschluss der Baumaßnahme räumen.
Laborraum stellt der AG mit allen erforderlichen
Anschlüssen.
Laborraum befindet sich im Baustellenbereich.
Einrichtung = Computer, Digitalcamera, Mobiltelefon,
Baustellenfahrzeug, Geräte für Feld- und Laborversuche.
Einschließlich Antransport,  betriebsbereit einrichten
sowie nach Abschluss der Baumaßnahme räumen.
70 v.H. des Einheitspreises werden nach Bereitstellung,
der Rest nach Erfüllung der Leistung vergütet.
Vorhalten, Unterhalten und Betreiben werden gesondert
vergütet.
Menge: 1,000 St

**04.01.2 Einrichtung vorhalten u.betreiben**
Sämtliche Einrichtungen im Laborraum für die Leistungen

der FP vorhalten, unterhalten und betreiben.
Außer den vollen Monaten werden Teilzeiten nach Tagen
zu 1/30 des Einheitspreises vergütet.
Für die Dauer der Bauzeit.
Menge: 1,000 Mt

#### Abschnitt 04.02 Baubegleitung vor Ort

*Hinweis: Kalkulationsgrundlage:*
Je 1.000 m² und Lage/ Schicht, 1 Ortstermin, davon 35 %
Tagessatz FPvo.

**04.02.1 Tagessatz FPvo**
Tagespauschale Fremprüfer vor Ort (FPvo) für:
- Begleitung des Probefeldbaus und der Durchführung der
Untersuchungen am Probefeld
- Fachtechnische Begleitung des Baus der mineralischen
Komponenten des Abdichtungssystems gemäß bestätigtem
Einbaukonzept einschließlich der Probeentnahmen.
- Überwachung bei der Ausführung von qualitäts- und
funktions-bestimmenden Arbeiten bzw. Maßnahmen.
- Stichprobenartige Kontrolle der Eigenprüfung der
ausführenden Baufirmen
- Überwachung fertig gestellter Flächen einschließlich
der Überbauung .
- Baubegleitende Schichtdickenmessung
Baubegleitende Bautagesberichte je Ortstermin in
schriftlicher Form führen. Bildliche Dokumentation des
Bauzustandes und Fortschrittes.
Reise-, Übernachtungs- sowie Fahrkosten werden nicht
gesondert vergütet.
Einschließlich Stellung eines Baustellenfahrzeuges.
Aufenthaltszeit vor Ort ohne Pause über 5,0 bis zu 8,5
Stunden.
Arbeitszeit an Werktagen zwischen 6:00 und 20:00 Uhr.
Menge: 1,000 St

*Hinweis: Kalkulationsgrundlage:*
Je 1.000 m² und Lage/ Schicht, 1 Ortstermin, davon 65 %
Halbtagessatz FPvo.

**04.02.2 Halbtagessatz FPvo**
Halbtagespauschale Fremprüfer vor Ort (FPVO) für:
- Begleitung des Probefeldbaus und der Durchführung der
Untersuchungen am Probefeld
- Fachtechnische Begleitung des Baus der mineralischen
Komponenten des Abdichtungssystems gemäß bestätigtem
Einbaukonzept einschließlich der Probeentnahmen.
- Überwachung bei der Ausführung von qualitäts- und
funktions-bestimmenden Arbeiten bzw. Maßnahmen.
- Stichprobenartige Kontrolle der Eigenprüfung der
ausführenden Baufirmen
- Überwachung fertig gestellter Flächen einschließlich
der Überbauung .
- Baubegleitende Schichtdickenmessung
Baubegleitende Bautagesberichte je Ortstermin in
schriftlicher Form führen. Bildliche Dokumentation des
Bauzustandes und Fortschrittes.
Reise-, Übernachtungs- sowie Fahrkosten werden nicht
gesondert vergütet.
Einschließlich Stellung eines Baustellenfahrzeuges.
Aufenthaltszeit vor Ort ohne Pause bis zu 5,0 Stunden.
Arbeitszeit an Werktagen zwischen 6:00 und 20:00 Uhr.
Menge: 1,000 St

*Hinweis: Kalkulationsgrundlage:*
Einmal pro Woche 1 Halbtagessatz vFP.

**04.02.3 Halbtagessatz vFP**
Halbtagespauschale des verantwortlichen Fremdprüfers
(vFP) für die Anwesenheit/ Besichtigung vor Ort.
Einschließlich der Teilnahme an Baubesprechungen,
Abstimmungstermine mit Genehmigungsbehörden, Beratung
des Bauherren und Ähnliches.
Reise-, Übernachtungs- sowie Fahrkosten werden nicht
gesondert vergütet.
Teilnahme- bzw. Aufenthaltsdauer ohne Pause bis zu 3,0
Stunden.
Menge: 1,000 St

### Bereich 05 Stundensätze

#### Abschnitt 05.01 Zum Nachweis

**05.01.1 Stundensatz L-IS / L-PL**
Stundenlohnarbeiten durch Arbeitskraefte auf Anordnung
des AG ausfuehren.
Der Verrechnungssatz fuer die jeweilige Arbeitskraft
umfasst saemtliche Aufwendungen.
Zuschlaege fuer Nacht-, Sonntags- und Feiertagsarbeit werden nach tariflichen Festlegungen gesondert
verguetet.
Stundensatz für Leiter Inspektionsstelle (L-IS) /
Prüflaboratoriums (L-PL) .
Menge: 1,000 Std

**05.01.2 Stundensatz vFP**
Stundenlohnarbeiten durch Arbeitskraefte auf Anordnung
des AG ausfuehren.
Der Verrechnungssatz fuer die jeweilige Arbeitskraft
umfasst saemtliche Aufwendungen.
Zuschlaege fuer Nacht-, Sonntags- und Feiertagsarbeit werden nach tariflichen Festlegungen gesondert
verguetet.
Stundensatz für verantwortlicher Fremdprüfer (vFP).
Menge: 1,000 Std

**05.01.3 Stundensatz FPvo**
Stundenlohnarbeiten durch Arbeitskraefte auf Anordnung
des AG ausfuehren.
Der Verrechnungssatz fuer die jeweilige Arbeitskraft
umfasst saemtliche Aufwendungen.
Zuschlaege fuer Nacht-, Sonntags- und Feiertagsarbeit werden nach tariflichen Festlegungen gesondert
verguetet.
Stundensatz für Fremdprüfer vor Ort (FPVO).
Menge: 1,000 Std

USt %: 19,00
